# Lavabo mural, de porcellana sanitària

- Propietat de l'arxiu: CYPE INGENIEROS, S.A.
- Format: FIEBDC-3/2002
- Divisa: EUR
- Costos indirectes: 3.00 %
- IVA: 21.00 %

## S Senyalització i equipament

### SA Aparells sanitaris

#### SAL Lavabos

**SAL035** U Lavabo mural, de porcellana sanitària.
Lavabo mural, de porcellana sanitària, acabat vitrificat, color blanc acabat brillant, codi de comanda T009901, sèrie Tesi "IDEAL STANDARD", de 500x420x160 mm, amb un orifici per les aixetes i sobreeixidor, equipat amb joc de fixació, codi de comanda J117767 i desguàs amb vàlvula de desguàs de llautó cromat acabat brillant, codi de comanda S8722AA, amb sifó corb acabat brillant imitació crom, codi de comanda A2305AA, sèrie Eco. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30sti110a | U | Lavabo mural, de porcellana sanitària, acabat vitrificat, color blanc acabat brillant, codi de comanda T009901, sèrie Tesi "IDEAL STANDARD", de 500x420x160 mm, amb un orifici per les aixetes i sobreeixidor, segons UNE 67001. (material) | 1.000 | 131.00 | 131.00 |
| mt30asi022a | U | Vàlvula de desguàs de llautó cromat acabat brillant, codi de comanda S8722AA, "IDEAL STANDARD", de 85 mm de longitud i 32 mm de diàmetre, amb junt d'estanquitat i peça de fixació metàl·lica. (material) | 1.000 | 32.00 | 32.00 |
| mt30asi010a | U | Joc de fixació, codi de comanda J117767, "IDEAL STANDARD", per a lavabo. (material) | 1.000 | 6.00 | 6.00 |
| mt30asi030a | U | Sifó corb acabat brillant imitació crom, codi de comanda A2305AA, sèrie Eco, "IDEAL STANDARD", amb sortida de 32 mm de diàmetre exterior, per a lavabo. (material) | 1.000 | 43.00 | 43.00 |
| mt30www005 | U | Cartutx de 300 ml de silicona àcida monocomponent, fungicida, per a segellat de junts en ambients humits. (material) | 0.012 | 7.50 | 0.09 |
| op00tal010 |  | Trepant. | 1.000 | 0.00 | 0.00 |
| op00mar010 |  | Martell. | 1.000 | 0.00 | 0.00 |
| op00ato010 |  | Tornavís. | 1.000 | 0.00 | 0.00 |
| mo008 | h | Oficial 1ª lampista. (mà d'obra) | 1.798 | 29.34 | 52.75 |
| % | % | Costos directes complementaris | 2 % | 264.84 | 5.30 |
|  |  | Costos directes |  |  | 270.14 |
