# Columna de dutxa amb termòstat

- Propietat de l'arxiu: CYPE INGENIEROS, S.A.
- Format: FIEBDC-3/2002
- Divisa: EUR
- Costos indirectes: 3.00 %
- IVA: 21.00 %

## S Senyalització i equipament

### SG Aixeteries

#### SGD Per a dutxes

**SGD120** U Columna de dutxa amb termòstat.
Columna de dutxa, sèrie Ceratherm T 25, model A7208AA "IDEAL STANDARD", acabat cromat brillant, composta per termòstat amb tecnologia Cool Body, cartutx ceràmic fi, sistema d'estalvi d'aigua, limitador de temperatura amb topall de seguretat a 40°C i vàlvula antiretorn, florons metàl·lics, dutxa mural amb ruixador rodó de 200 mm de diàmetre, ròtula per a angles de fins a 14° amb el pla horitzontal i braç de dutxa, de 313 mm de longitud, amb tub per a conducció de l'aigua i suport, dutxa telèfon Idealrain M3, acabat cromat brillant de 100 mm de diàmetre amb difusors de silicona, amb tres tipus de raig (pluja, pluja fina i missatge), flexo Idealflex de 1,5 m de longitud i suport. Inclús ràcords excèntrics.
Inclou: Col·locació. Connexionat i comprovació del seu correcte funcionament.
Criteri d'amidament de projecte: Nombre d'unitats previstes, segons documentació gràfica de Projecte.
Criteri de mesura d'obra: Es mesurarà el nombre d'unitats realment col·locades segons especificacions de Projecte.

| Codi | Ut | Descripció | Rendiment | Preu | Import |
|---|---|---|---|---|---|
| mt31ide510a | U | Columna de dutxa, sèrie Ceratherm T 25, model A7208AA "IDEAL STANDARD", acabat cromat brillant, composta per termòstat amb tecnologia Cool Body, cartutx ceràmic fi, sistema d'estalvi d'aigua, limitador de temperatura amb topall de seguretat a 40°C i vàlvula antiretorn, florons metàl·lics, dutxa mural amb ruixador rodó de 200 mm de diàmetre, ròtula per a angles de fins a 14° amb el pla horitzontal i braç de dutxa, de 313 mm de longitud, amb tub per a conducció de l'aigua i suport, dutxa telèfon Idealrain M3, acabat cromat brillant de 100 mm de diàmetre amb difusors de silicona, amb tres tipus de raig (pluja, pluja fina i missatge), flexo Idealflex de 1,5 m de longitud i suport, inclús ràcords excèntrics. (material) | 1.000 | 355.00 | 355.00 |
| mt37www010 | U | Material auxiliar per a instal·lacions de lampisteria. (material) | 1.000 | 1.40 | 1.40 |
| mo008 | h | Oficial 1ª lampista. (mà d'obra) | 0.180 | 29.34 | 5.28 |
| % | % | Costos directes complementaris | 2 % | 361.68 | 7.23 |
|  |  | Costos directes |  |  | 368.91 |
