# Aixeteria monocomandament per a lavabo

- Propietat de l'arxiu: CYPE Ingenieros S.A.
- Format: FIEBDC-3/2016
- Programa: Generador de preus de la construcció. CYPE Ingenieros, S.A.
- Data: 30/09/2024
- Divisa: EUR
- Costos indirectes: 3 %
- IVA: 21 %

## S Senyalització i equipament

### SG Aixeteries

#### SGL Per a lavabos

**SGL020** U Aixeteria monocomandament per a lavabo.
Aixeteria monocomandament formada per aixeta mescladora monocomandament de repisa per a lavabo, mida M, sèrie Alpha, model BC552AA "IDEAL STANDARD", acabat cromat brillant, amb cos, palanca metàl·lica, cartutx ceràmic de 35 mm de diàmetre amb limitador de temperatura, limitador de cabal a 5 l/min. Inclús elements de connexió i enllaços d'alimentació flexibles de 3/8" de diàmetre i 350 mm de longitud.
Inclou: Replanteig. Col·locació. Connexionat. Comprovació del seu correcte funcionament.
Criteri d'amidament de projecte: Nombre d'unitats previstes, segons documentació gràfica de Projecte.
Criteri de mesura d'obra: Es mesurarà el nombre d'unitats realment col·locades segons especificacions de Projecte.

| Codi | Ut | Descripció | Rendiment | Preu | Import |
|---|---|---|---|---|---|
| mt31ide210a | U | Aixeta mescladora monocomandament de repisa per a lavabo, mida M, sèrie Alpha, model BC552AA "IDEAL STANDARD", acabat cromat brillant, amb cos, palanca metàl·lica, cartutx ceràmic de 35 mm de diàmetre amb limitador de temperatura, limitador de cabal a 5 l/min, amb sistema de muntatge fàcil Easy Fix, inclús elements de connexió i enllaços d'alimentació flexibles de 3/8" de diàmetre i 350 mm de longitud. (material) | 1 | 67 | 67.000 |
| mt37www010 | U | Material auxiliar per a instal·lacions de lampisteria. (material) | 1 | 1.4 | 1.400 |
| mo008 | h | Oficial 1ª lampista. (mà d'obra) | 0.599 | 29.34 | 17.575 |
| % | % | Costos directes complementaris | 2 % | 85.975 | 1.720 |
|  |  | Costos directes |  |  | 87.695 |
