# Vàter de paret, de porcellana sanitària

- Propietat de l'arxiu: CYPE INGENIEROS, S.A.
- Format: FIEBDC-3/2002
- Divisa: EUR
- Costos indirectes: 3.00 %
- IVA: 21.00 %

## S Senyalització i equipament

### SA Aparells sanitaris

#### SAI Vàters

**SAI020** U Vàter de paret, de porcellana sanitària.
Inodor suspès, de porcellana sanitària acabat vitrificat, color blanc acabat brillant, codi de comanda T007901, sèrie Tesi "IDEAL STANDARD", de 360x530x337 mm, amb tecnologia de descàrrega AquaBlade, per a una distància entre eixos de fixacions de 180 mm, amb seient i tapa de vàter de baixa altura, color blanc acabat brillant, codi de comanda T352801. Inclús elements de fixació i silicona per a segellat de junts.
Inclou: Replanteig. Col·locació i fixació de l'aparell. Muntatge del desguàs. Connexió a la xarxa d'evacuació. Connexió a la xarxa d'aigua freda. Comprovació del seu correcte funcionament. Segellat de junts.
Criteri d'amidament de projecte: Nombre d'unitats previstes, segons documentació gràfica de Projecte.
Criteri de mesura d'obra: Es mesurarà el nombre d'unitats realment col·locades segons especificacions de Projecte.

| Codi | Ut | Descripció | Rendiment | Preu | Import |
|---|---|---|---|---|---|
| mt30sti010a | U | Inodor suspès, de porcellana sanitària acabat vitrificat, color blanc acabat brillant, codi de comanda T007901, sèrie Tesi "IDEAL STANDARD", de 360x530x337 mm, amb tecnologia de descàrrega AquaBlade, per a una distància entre eixos de fixacions de 180 mm, segons UNE-EN 997, amb elements de fixació ocults. (material) | 1.000 | 259.00 | 259.00 |
| mt30sti011a | U | Seient i tapa de vàter de baixa altura, color blanc acabat brillant, codi de comanda T352801, sèrie Tesi, "IDEAL STANDARD". (material) | 1.000 | 63.00 | 63.00 |
| mt30www005 | U | Cartutx de 300 ml de silicona àcida monocomponent, fungicida, per a segellat de junts en ambients humits. (material) | 0.012 | 7.50 | 0.09 |
| op00ato010 |  | Tornavís. | 1.000 | 0.00 | 0.00 |
| op00mar010 |  | Martell. | 1.000 | 0.00 | 0.00 |
| op00tal010 |  | Trepant. | 1.000 | 0.00 | 0.00 |
| mo008 | h | Oficial 1ª lampista. (mà d'obra) | 2.036 | 29.34 | 59.74 |
| % | % | Costos directes complementaris | 2 % | 381.83 | 7.64 |
|  |  | Costos directes |  |  | 389.47 |
