# Abocador de porcellana sanitària

- Propietat de l'arxiu: CYPE INGENIEROS, S.A.
- Format: FIEBDC-3/2002
- Divisa: EUR
- Costos indirectes: 3.00 %
- IVA: 21.00 %

## S Senyalització i equipament

### SA Aparells sanitaris

#### SAV Abocadors

**SAV005** U Abocador de porcellana sanitària.
Abocador amb sortida per a connexió horitzontal o vertical, de porcellana sanitària acabat vitrificat, color blanc acabat brillant, codi de comanda T530401, sèrie Brenta "IDEAL STANDARD", de 460x535x460 mm, amb reixeta per a abocador, d'acer acabat cromat brillant, codi de comanda J3494AA, amb colze per a evacuació vertical del vàter, codi de comanda WW965742, amb joc de fixació, codi de comanda TT0257919. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30vai010a | U | Abocador amb sortida per a connexió horitzontal o vertical, de porcellana sanitària acabat vitrificat, color blanc acabat brillant, codi de comanda T530401, sèrie Brenta "IDEAL STANDARD", de 460x535x460 mm. (material) | 1.000 | 327.00 | 327.00 |
| mt30vai011a | U | Reixeta per a abocador, d'acer acabat cromat brillant, codi de comanda J3494AA, "IDEAL STANDARD". (material) | 1.000 | 98.00 | 98.00 |
| mt30ide005a | U | Colze per a evacuació vertical del vàter, codi de comanda WW965742, "IDEAL STANDARD". (material) | 1.000 | 24.00 | 24.00 |
| mt30ide001a | U | Joc de fixació, codi de comanda TT0257919, "IDEAL STANDARD". (material) | 1.000 | 6.00 | 6.00 |
| mt30www005 | U | Cartutx de 300 ml de silicona àcida monocomponent, fungicida, per a segellat de junts en ambients humits. (material) | 0.012 | 7.50 | 0.09 |
| op00ato010 |  | Tornavís. | 1.000 | 0.00 | 0.00 |
| op00mar010 |  | Martell. | 1.000 | 0.00 | 0.00 |
| op00tal010 |  | Trepant. | 1.000 | 0.00 | 0.00 |
| mo008 | h | Oficial 1ª lampista. (mà d'obra) | 1.629 | 29.34 | 47.79 |
| % | % | Costos directes complementaris | 2 % | 502.88 | 10.06 |
|  |  | Costos directes |  |  | 512.94 |
