# Cisterna encastada per a vàter de paret

- Propietat de l'arxiu: CYPE Ingenieros S.A.
- Format: FIEBDC-3/2016
- Programa: Generador de preus de la construcció. CYPE Ingenieros, S.A.
- Data: 04/07/2024
- Divisa: EUR
- Costos indirectes: 3 %
- IVA: 21 %

## S Senyalització i equipament

### SA Aparells sanitaris

#### SAI Vàters

**SAI120** U Cisterna encastada per a vàter de paret.
Cisterna de polietilè, de 3 mm d'espessor, amb recobriment anticondensació amb gran resistència tèrmica, química i mecànica, amb accés i accionament frontal, descàrrega doble de 4-2,6 litres o única interrompible, de 120 mm de profunditat, sobre bastidor autoportant, premuntat, de 500 mm d'amplada i 1150 mm d'altura, profunditat de muntatge entre 120 i 180 mm, amb protecció anticorrosió i antirascades, amb potes de recolzament ajustables en altura fins a 200 mm, per a inodor suspès amb una distància entre eixos de fixacions entre 180 i 230 mm, codi de comanda R044167, model Prosys 120 Mecánico "IDEAL STANDARD", i placa de comandament amb polsadors per a accionament de cisterna d'ABS, color blanc acabat brillant, de descàrrega doble, codi de comanda R0115AC, model Oleas M1,. Instal·lació encastada en mur de fàbrica.
Inclou: Replanteig. Col·locació i fixació de la cisterna. Connexió a la xarxa d'evacuació. Connexió a la xarxa d'aigua freda. Muntatge d'accessoris i complements. Comprovació del seu correcte funcionament.
Criteri d'amidament de projecte: Nombre d'unitats previstes, segons documentació gràfica de Projecte.
Criteri de mesura d'obra: Es mesurarà el nombre d'unitats realment col·locades segons especificacions de Projecte.

| Codi | Ut | Descripció | Rendiment | Preu | Import |
|---|---|---|---|---|---|
| mt30ide010b | U | Cisterna de polietilè, de 3 mm d'espessor, amb recobriment anticondensació amb gran resistència tèrmica, química i mecànica, amb accés i accionament frontal, descàrrega doble de 4-2,6 litres o única interrompible, de 120 mm de profunditat, sobre bastidor autoportant, premuntat, de 500 mm d'amplada i 1150 mm d'altura, profunditat de muntatge entre 120 i 180 mm, amb protecció anticorrosió i antirascades, amb potes de recolzament ajustables en altura fins a 200 mm, per a inodor suspès amb una distància entre eixos de fixacions entre 180 i 230 mm, codi de comanda R044167, model Prosys 120 Mecánico "IDEAL STANDARD", amb 3 connexions de subministrament (esquerra, dreta i superior), amb clau d'esquadra integrada de 1/2", vàlvula d'ompliment amb retard SmartValve amb reducció de soroll, caixetí de premuntatge per a registre, tub d'alimentació de vàter de 90 mm de diàmetre, joc de maneguets per a vàter de 90, 100 i 110 mm de diàmetre, colze de desguàs de PVC ajustable en profunditat i en angle de sortida, varetes roscades per a suport de vàter i fixacions, amb sistema de muntatge fàcil Easy Fix, per a encastar a mur de fàbrica o a envà de plaques. (material) | 1 | 281 | 281.000 |
| mt30ide210a | U | Placa de comandament amb polsadors per a accionament de cisterna de ABS, color blanc acabat brillant, de descàrrega doble, codi de comanda R0115AC, model Oleas M1 "IDEAL STANDARD", de 234x154x8,5 mm, força de pulsació reduïda < 20 N, amb suport de placa i cargols de subjecció, per a cisterna encastada amb sistema d'accionament mecànic. (material) | 1 | 48 | 48.000 |
| mo008 | h | Oficial 1ª lampista. (mà d'obra) | 1.358 | 29.34 | 39.844 |
| % | % | Costos directes complementaris | 2 % | 368.844 | 7.377 |
|  |  | Costos directes |  |  | 376.221 |

## Recursos

**mt30ide010b** U Cisterna de polietilè
Dades tècniques: Cost energètic 829.590 MJ; Emissió de CO2 34.449 kg
Residus:
- embalatge: re150101 Envasos de paper i cartró. (component de residu); rendiment 3.641 kg; Codi LER 15 01 01; Massa de l'element 1 kg; Volum 0.001333 m3
