# Lavabo amb peu, de porcellana sanitària

- Propietat de l'arxiu: CYPE Ingenieros S.A.
- Format: FIEBDC-3/2016
- Programa: Generador de preus de la construcció. CYPE Ingenieros, S.A.
- Data: 04/07/2024
- Divisa: EUR
- Costos indirectes: 3 %
- IVA: 21 %

## S Senyalització i equipament

### SA Aparells sanitaris

#### SAL Lavabos

**SAL045** U Lavabo amb peu, de porcellana sanitària.
Lavabo mural, de porcellana sanitària, acabat vitrificat, color blanc acabat brillant, codi de comanda T009901, sèrie Tesi "IDEAL STANDARD", de 500x420x160 mm, amb un orifici per les aixetes i sobreeixidor, equipat amb joc de fixació, codi de comanda J117767, amb pedestal de lavabo, de porcellana sanitària, acabat vitrificat, color blanc acabat brillant, codi de comanda T351901, sèrie Tesi i desguàs amb vàlvula de desguàs de llautó cromat acabat brillant, codi de comanda S8722AA, amb sifó corb acabat brillant imitació crom, codi de comanda A2305AA, sèrie Eco. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30sti110a | U | Lavabo mural, de porcellana sanitària, acabat vitrificat, color blanc acabat brillant, codi de comanda T009901, sèrie Tesi "IDEAL STANDARD", de 500x420x160 mm, amb un orifici per les aixetes i sobreeixidor, segons UNE 67001. (material) | 1 | 131 | 131.000 |
| mt30asi022a | U | Vàlvula de desguàs de llautó cromat acabat brillant, codi de comanda S8722AA, "IDEAL STANDARD", de 85 mm de longitud i 32 mm de diàmetre, amb junt d'estanquitat i peça de fixació metàl·lica. (material) | 1 | 32 | 32.000 |
| mt30asi010a | U | Joc de fixació, codi de comanda J117767, "IDEAL STANDARD", per a lavabo. (material) | 1 | 6 | 6.000 |
| mt30asi030a | U | Sifó corb acabat brillant imitació crom, codi de comanda A2305AA, sèrie Eco, "IDEAL STANDARD", amb sortida de 32 mm de diàmetre exterior, per a lavabo. (material) | 1 | 43 | 43.000 |
| mt30sti112a | U | Pedestal de lavabo, de porcellana sanitària, acabat vitrificat, color blanc acabat brillant, codi de comanda T351901, sèrie Tesi "IDEAL STANDARD", de 180x165x697 mm, inclús elements de fixació. (material) | 1 | 104 | 104.000 |
| mt30www005 | U | Cartutx de 300 ml de silicona àcida monocomponent, fungicida, per a segellat de junts en ambients humits. (material) | 0.012 | 7.5 | 0.090 |
| mo008 | h | Oficial 1ª lampista. (mà d'obra) | 2.036 | 29.34 | 59.736 |
| % | % | Costos directes complementaris | 2 % | 375.826 | 7.517 |
|  |  | Costos directes |  |  | 383.343 |

Residus:
- col·locació: mt30asi030a; factor de residu 0.02253
- col·locació: mt30www005 Cartutx de 300 ml de silicona àcida monocomponent, fungicida, per a segellat de junts en ambients humits; factor de residu 0.06

## Recursos

**mt30asi022a** U Vàlvula de desguàs de llautó cromat acabat brillant
Dades tècniques: Cost energètic 33.422 MJ; Emissió de CO2 2.303 kg
Residus:
- embalatge: re150101 Envasos de paper i cartró. (component de residu); rendiment 0.072 kg; Codi LER 15 01 01; Massa de l'element 1 kg; Volum 0.001333 m3

**mt30asi010a** U Joc de fixació, codi de comanda J117767, "IDEAL STANDARD", per a lavabo
Dades tècniques: Cost energètic 1.579 MJ; Emissió de CO2 1.304 kg
Residus:
- embalatge: re150101 Envasos de paper i cartró; rendiment 1.463 kg

**mt30asi030a** U Sifó corb acabat brillant imitació crom
Dades tècniques: Cost energètic 19.397 MJ; Emissió de CO2 0.994 kg; Codi LER 17 02 03; Massa de l'element 0.2 kg; Volum 0.000333 m3
Residus:
- embalatge: re150101 Envasos de paper i cartró; rendiment 0.038 kg

**mt30www005** U Cartutx de 300 ml de silicona àcida monocomponent, fungicida, per a segellat de junts en ambients humits
Dades tècniques: Cost energètic 87.088 MJ; Emissió de CO2 3.667 kg; Codi LER 17 09 04; Massa de l'element 0.45 kg; Volum 0.0003 m3
Residus:
- embalatge: re170203 Plàstic. (component de residu); rendiment 0.1 kg; Codi LER 17 02 03; Massa de l'element 1 kg; Volum 0.001667 m3
